# AUSSCHREIBEN.DE
Leistungsbeschreibung (GAEB DA XML 3.2, DA81)
Projekt: ADE
Währung: EUR
Erstellt mit: GXML Toolbox V3.3 R20220330, ORCA a.de-Exporting, 24.04.2025

## 1 AUSSCHREIBEN.DE - Triflex

### Titel 01 Triflex Metal Coat - Dachflächen Beschichtungssystem

*Hinweis: Triflex Metal Coat, Vorbemerkungen*
Triflex Metal Coat
Dachflächen Beschichtungssystem

Bauvorhaben: '...'

Architekt/Bauherr: '...'

Vorbemerkungen:

Die Verarbeitung erfolgt mit Produkten der Firma Triflex GmbH & Co. KG, Minden.

Die Einhaltung aller gültigen Richtlinien wird für die jeweils empfohlenen Systemaufbauten mit Triflex-Produkten berücksichtigt bzw. vorausgesetzt.

Die Abdichtungen innerhalb des Systemaufbaus mit Triflex ProDetail (Anschlüsse, Details) sind durch eine europäisch technische Bewertung (ETA), ausgestellt durch das Deutsche Institut für Bautechnik (DIBt), abgesichert und erfüllen die Anforderungen der Bauproduktenrichtlinie der EU (CE-Kennzeichnung) nach ETAG Nr. 005 in der jeweils höchsten Nutzungskategorie. Darüber hinaus ist für Triflex ProDetail eine zu erwartende Nutzungsdauer von 40 Jahren auf Grundlage von zusätzlichen Belastungsprüfungen gemäß Europäischem Bewertungsdokument (EAD) nachgewiesen.
Ein allgemeines bauaufsichtliches Prüfzeugnis (PG-FLK) weist die Verwendbarkeit der Abdichtung innerhalb des Systemaufbaus als Bauwerksabdichtung auf bis zu 90° geneigten Flächen gemäß VV TB, Teil C, lfd. Nr. C 3.28 nach. Triflex ProDetail gilt u. a. als harte Bedachung im Sinne der deutschen Landesbauordnungen.

Der Auftragnehmer hat vor Auftragserteilung nachzuweisen, dass er für die Verarbeitung von Triflex-Produkten geschult wurde. Andernfalls ist die Einweisung durch einen Schulungsmeister am Objekt sicherzustellen.

Die in der Ausarbeitung enthaltenen Massen sind auf der Baustelle zu überprüfen.

Die Abrechnung erfolgt nach gemeinsamem Aufmaß des Auftragnehmers mit dem Auftraggeber.

Die Abdichtung ist so auszuführen, dass bei Arbeitsunterbrechung ein Eindringen von Niederschlagswasser in den Dachaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im Einzelnen vor Ausführung anzuzeigen und anschließend gesondert zu verrechnen.

Die Arbeiten verstehen sich, wenn nicht ausdrücklich anders beschrieben, als fix und fertige Leistung, einschließlich Lieferung aller erforderlichen Materialien und Nebenleistungen.

Als Vertragsbestandteile gelten:
- Leistungsverzeichnis
- Systembeschreibung und Produktinformationen des Herstellers
- Regeln für Abdichtungen (Flachdachrichtlinie) - Zentralverband des Deutschen Dachdeckerhandwerks
- DIN 18202 - Toleranzen im Hochbau
- DIN 18531 - Abdichtung von Dächern sowie Balkonen, Loggien und Laubengängen
- Baupolizeiliche Bestimmungen
- Unfallverhütungsvorschriften
- VOB Teil B
in den jeweils zum Zeitpunkt des Vertragsabschlusses gültigen Fassungen.

Der Systemaufbau ist vom sachkundigen Planer nach objektspezifischen Anforderungen anzupassen. Detaillierte Ausschreibungstexte sind vom Planer eigenverantwortlich zu erstellen. Mit der Übermittlung dieses Leistungsverzeichnis-Entwurfs ist keine konkrete Projektberatung verbunden. Die Textausarbeitung ist eine unverbindliche Serviceleistung von Triflex. Rechtsansprüche aus dieser Leistung sind ausgeschlossen.

Stand: 04/2025

*Hinweis: Triflex Metal Coat, Produkt- und Systemeigenschaften*
Das System Triflex Metal Coat ist eine Dachbeschichtung zum Schutz von Metalldächern. Das Beschichtungssystem besteht aus einer Grundierung, einer vliesarmierten Detailabdichtung und einer vor Korrosion schützenden Flächenbeschichtung.

System- und Produkteigenschaften:
- Funktionsbeschichtung mit systemintegrierter vliesarmierter Detailabdichtung auf Basis abgestimmter Harzkomponenten
- Wasserdicht
- Nahtlos
- Kalt applizierbar
- Vollflächig haftend auf Metalluntergründen
- Hinterlaufsicher
- Elastisch
- Rostschutz durch Antikorrosionspigmente
- Schlag- und stoßfest
- Chemisch beständig
- Witterungsstabilisiert (UV, IR usw.)

Für die Detailabdichtung gilt darüber hinaus:
- Hydrolysebeständig
- Nahtlos
- Kalt applizierbar
- Schnell reaktiv (regenfest nach 30 Min.)
- Lösemittelfrei
- Tieftemperaturflexibel
- Diffusionsoffen
- Vollflächig haftend auf den verschiedensten Untergründen
- Wurzel- und rhizomfest nach FLL-Verfahren
- Nachweis der Wurzel- und Rhizomfestigkeit für Triflex ProDetail als Anschluss auf Bitumen- und Kunststoffbahnen in Anlehnung an das FLL-Verfahren
- Triflex ProDetail erfüllt die Anforderungen bezüglich Ökotoxizität und Gentoxizität gemäß des Blauen Engels für Flüssigkunststoffe
- Produktspezifische Umwelt-Produktdeklaration (EPD) für Triflex ProDetail nach EN 15804:2012 + A2:2019/AC:2021
- Verarbeitungsbedingungen gemäß System- und Produktbeschreibungen des Herstellers (z.B. Anwendungstemperatur mind. -5 °C, Untergrundfeuchte max. 6 Gew.-%, Oberflächentemperatur mind. 3 °C über dem Taupunkt)
- Elastisch und rissüberbrückend bis 3,0 mm in Anlehnung an PG-FLK
- Dynamische Rissüberbrückung bis 1,0 mm auf Grundlage der Prüfungen zur ETA-Bewertung
- Radondicht
- Hoch witterungsstabilisiert (UV, IR usw.)
- Beständig gegen die in der Luft und im Regenwasser enthaltenden Chemikalien
- Brandverhalten nach EN 13501-5: Klasse BROOF(t1), BROOF(t2), BROOF(t3), BROOF(t4)
- Brandverhalten nach EN 13501-1: Klasse E
- Widerstandsfähig gegen Beanspruchung durch Feuer von außen nach DIN 4102 / DIN EN 13501
- Harte Bedachung im Sinne der deutschen Landesbauordnungen
- Europäische technische Bewertung mit CE-Kennzeichnung in den jeweils höchsten Nutzungskategorien (W3, M und S, P1 bis P4, S1 bis S4, TL4, TH4)
- Entspricht der DIN 18531 und Flachdachrichtlinie
- Zu erwartende Lebensdauer von 40 Jahren für Triflex ProDetail auf Grundlage erweiterter Prüfparameter gemäß Europäischem Bewertungsdokument (EAD)
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
*Hinweis: Erweiterte EAD-Prüfparameter Triflex ProDetail*
Erweiterte Prüfparameter gemäß der anwendbaren Europäischen Bewertungsdokument (EAD):

| Nr. | Parameter | W1 | W2 | W3 | Triflex ProDetail |
| --- | --- | --- | --- | --- | --- |
| 1. | Nutzungsdauer | 5 | 10 | 25 | 40 |
| 2. | UV | 200 MJ/m² | 400 MJ/m² | 1000 MJ/m² | 2000 MJ/m² |
| 3. | Wasser |  | 90 d | 180 d | 200 d |
| 4. | Wärme 70 °C | 100 d | 200 d | 400 d | 480 d |
| 5. | Ermüdungswiderstand | 250 | 500 | 1000 | 1500 |

**01.0001 Baustelleneinrichtung, allgemein**
Baustelle einrichten und nach Abschluss der Arbeiten räumen. Vorhalten von Maschinen, Geräten, Werkzeugen und sonstigen Betriebsmitteln, die zur Durchführung der Arbeiten erforderlich sind.
Die Baustelle wird besenrein hinterlassen.
Einheit: psch
DIN 276-08: 391
Work Category: 0

**01.0002 Grundreinigung**
Vorbereitung des Untergrundes durch Grundreinigung im geeigneten Verfahren.
Verfahren: '.........'
Einheit: m²
DIN 276-08: 369
Work Category: 21

**01.0003 Blitzschutzanlage**
Vorhandene Blitzschutzanlage demontieren und ggf. entsorgen. Neu- bzw. Remontage und Prüfung erfolgt nach den gesetzlichen Bestimmungen durch eine Fachfirma.
Einheit: m
DIN 276-08: 446
Work Category: 50

*Hinweis: Hinweis Systembeschreibung*
Siehe Triflex Metal Coat Systembeschreibung, Tabelle Untergrundvorbehandlung.

**01.0004 Reinigung**
Vorbereitung des Untergrundes durch Reinigen mit Hochdruckwasserstrahl inkl. Reinigung, Aufnahme, Abtransport und ordnungsgemäßer Entsorgung von anfallendem Bauschutt.
Einheit: m²
DIN 276-08: 369
Work Category: 21

**01.0005 Rost entfernen**
Vorbereitung des Untergrundes durch Entfernen von losem Rost und Rostkrusten gemäß Systembeschreibung, Tabelle Untergrundvorbehandlung mit geeignetem Verfahren inkl. Reinigung, Aufnahme, Abtransport und ordnungsgemäßer Entsorgung von anfallendem Bauschutt.
Einheit: m²
DIN 276-08: 369
Work Category: 21

**01.0006 Schleifen**
Vorbereitung des Untergrundes im Detailbereich gemäß Systembeschreibung, Tabelle Untergrundvorbehandlung durch Schleifen mit geeigneten Schleifgeräten inkl. Reinigung, Aufnahme, Abtransport und ordnungsgemäßer Entsorgung von anfallendem Bauschutt.
Einheit: m²
DIN 276-08: 369
Work Category: 21

*Hinweis: Untergrundtabelle*
Siehe Triflex Metal Coat Systembeschreibung, Tabelle Untergrundvorbehandlung.

**01.0007 Grundierung Metall im Detailbereich**
Z. B. bei Aluminium, Edelstahl, Kupfer, verzinktem Stahl.
Grundieren mit Triflex Metal Primer inkl. vorheriger Reinigung mit Triflex Reiniger.
Verbrauch Triflex Reiniger: mind. 0,20 l/m²
Verbrauch Triflex Metal Primer: ca. 0,15 l/m²
Ausführung nach den technischen Richtlinien des Materialherstellers. Die Haftung zum Untergrund ist immer objektbezogen zu prüfen.
Einheit: m²
DIN 276-08: 363
Work Category: 21
Produkt:
  Artikel:
    Artikelnummer: 26200
    Artikelkurztext: Grundierung Metall im Detailbereich

**01.0008 Grundierung Metall auf der Dachfläche**
Z. B. bei Dachflächen mit Flugrost.
Grundieren mit Triflex Metal Primer.
Verbrauch: mind. 0,15 l/m2
Ausführung nach den technischen Richtlinien des Materialherstellers. Die Haftung zum Untergrund ist immer objektbezogen zu prüfen.
Einheit: m²
DIN 276-08: 363
Work Category: 21
Produkt:
  Artikel:
    Artikelnummer: 26200
    Artikelkurztext: Grundierung Metall auf der Dachfläche

*Hinweis: ETA-Bewertung*
Herstellung von Detailabdichtungen mit Triflex ProDetail inkl. Triflex Spezialvlies.
Das Abdichtungssystem Triflex ProDetail besitzt eine ETA-Bewertung (ETA Nr. 06/0269) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0009 Wandanschluss**
Abdichten des Wandanschlusses mit Triflex ProDetail inkl. Triflex Spezialvlies.
Triflex Spezialvlies Zuschnittbreite: '.........' cm
Verbrauch Triflex ProDetail: mind. 3,00 kg/m2
Ausführung nach den technischen Richtlinien des Materialherstellers.
(Siehe Triflex Systemzeichnung Metal Coat-3602)
Eigenschaften der Detailabdichtung Triflex ProDetail siehe Pos. "ETA-Bewertung".
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Einheit: m
DIN 276-08: 363
Work Category: 21
Produkt:
  Artikel:
    Artikelnummer: 22900
    Artikelkurztext: Wandanschluss

**01.0010 Gully**
Abdichten des Entwässerungseinlaufs mit Triflex ProDetail inkl. Triflex Spezialvlies.
Triflex Spezialvlies Zuschnittbreite: '.........' cm,
d = '.........' cm
Verbrauch Triflex ProDetail: mind. 3,00 kg/m2
Ausführung nach den technischen Richtlinien des Materialherstellers.
(Siehe Triflex Systemzeichnung Metal Coat-3606)
Eigenschaften der Detailabdichtung Triflex ProDetail siehe Pos. "ETA-Bewertung".
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Einheit: Stk
DIN 276-08: 363
Work Category: 21
Produkt:
  Artikel:
    Artikelnummer: 22900
    Artikelkurztext: Gully

**01.0011 Durchdringung**
Abdichten der Durchdringung mit Triflex ProDetail inkl. Triflex Spezialvlies.
Triflex Spezialvlies Zuschnittbreite: '.........' cm,
d = '.........' cm
Verbrauch Triflex ProDetail: mind. 3,00 kg/m2
Ausführung nach den technischen Richtlinien des Materialherstellers.
(Siehe Triflex Systemzeichnung Metal Coat-3603)
Eigenschaften der Detailabdichtung Triflex ProDetail siehe Pos. "ETA-Bewertung".
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Einheit: Stk
DIN 276-08: 363
Work Category: 21
Produkt:
  Artikel:
    Artikelnummer: 22900
    Artikelkurztext: Durchdringung

**01.0012 Randabschluss mit vorgehängter Rinne**
Abdichten des Randabschlusses mit Triflex ProDetail inkl. Triflex Spezialvlies.
Triflex Spezialvlies Zuschnittbreite: '.........' cm
Verbrauch Triflex ProDetail: mind. 3,00 kg/m2
Ausführung nach den technischen Richtlinien des Materialherstellers.
(Siehe Triflex Systemzeichnung Metal Coat-3607)
Eigenschaften der Detailabdichtung Triflex ProDetail siehe Pos. "ETA-Bewertung".
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Einheit: m
DIN 276-08: 363
Work Category: 21
Produkt:
  Artikel:
    Artikelnummer: 22900
    Artikelkurztext: Randabschluss mit vorgehängter Rinne

**01.0013 Randabschluss Attika**
Abdichten des Randabschlusses mit Triflex ProDetail inkl. Triflex Spezialvlies.
Triflex Spezialvlies Zuschnittbreite: '.........' cm
Verbrauch Triflex ProDetail: mind. 3,00 kg/m2
Ausführung nach den technischen Richtlinien des Materialherstellers.
(Siehe Triflex Systemzeichnung Metal Coat-3605)
Eigenschaften der Detailabdichtung Triflex ProDetail siehe Pos. "ETA-Bewertung".
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Einheit: m
DIN 276-08: 363
Work Category: 21
Produkt:
  Artikel:
    Artikelnummer: 22900
    Artikelkurztext: Randabschluss Attika

**01.0014 Lichtkuppel**
Abdichten der Lichtkuppel mit Triflex ProDetail inkl. Triflex Spezialvlies.
Triflex Spezialvlies Zuschnittbreite: '.........' cm
Verbrauch Triflex ProDetail: mind. 3,00 kg/m2
Ausführung nach den technischen Richtlinien des Materialherstellers.
(Siehe Triflex Systemzeichnung Metal Coat-3604)
Eigenschaften der Detailabdichtung Triflex ProDetail siehe Pos. "ETA-Bewertung".
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Einheit: Stk
DIN 276-08: 363
Work Category: 21
Produkt:
  Artikel:
    Artikelnummer: 22900
    Artikelkurztext: Lichtkuppel

**01.0015 Schwer zugängliche Details**
Abdichten mit Triflex ProFibre.
Verbrauch: mind. 3,00 kg/m2
Hinweis: In Bereichen der Gültigkeit der DIN 18531 / Flachdachrichtlinie gilt Triflex ProFibre als Sonderkonstruktion, die mit dem Bauherrn zu vereinbaren ist.
Ausführung nach den technischen Richtlinien des Materialherstellers.
Einheit: Stk
DIN 276-08: 363
Work Category: 21
Produkt:
  Artikel:
    Artikelnummer: 22950
    Artikelkurztext: Schwer zugängliche Details

*Hinweis: ETA-Bewertung*
Herstellung von Fugenabdichtungen mit Triflex ProDetail inkl. Triflex Spezialvlies.
Das Abdichtungssystem Triflex ProDetail besitzt eine ETA-Bewertung (ETA Nr. 06/0269) mit CE-Kennzeichnung in den jeweils höchsten Nutzungskategorien W3, M und S, P1 bis P4, S1 bis S4, TL4, TH4, BROOF(t1), BROOF(t2), BROOF(t3), BROOF(t4).
- Zu erwartende Lebensdauer von 40 Jahren auf Grundlage erweiterter Prüfparameter gemäß Europäischem Bewertungsdokument (EAD)
- Brandverhalten: Klasse E nach DIN EN 13501-1
- Triflex ProDetail entspricht der DIN 18531 und der Fachregel für Abdichtungen des ZVDH (Flachdachrichtlinie)
- Besitzt ein allgemeines bauaufsichtliches Prüfzeugnis (abP) nach PG-FLK gemäß VV TB, lfd. Nr. C 3.28
- Nachweis der Wurzelfestigkeit nach FLL-Verfahren sowie als Anschluss auf Bitumen- und Kunststoffbahnen
- Erfüllt die Anforderungen bezüglich Ökotoxizität und Gentoxizität gemäß des Blauen Engels für Flüssigkunststoffe
- Produktspezifische Umwelt-Produktdeklaration (EPD) nach EN 15804:2012 + A2:2019/AC:2021
- Widerstand gegenüber Hagelschlag nach DIN EN 13583 für harte und flexible Untergründe
- Statische Rissüberbrückung: 3 mm nach DIN EN 1062-7
- Dynamische Rissüberbrückung: 1 mm auf Grundlage der Prüfungen zur ETA-Bewertung
- Radondicht

**01.0016 Arbeitsfuge**
Abdichten der Arbeitsfuge mit Triflex ProDetail inkl. Triflex Spezialvlies und Triflex Steinklebeband.
Triflex Spezialvlies Zuschnittbreite: '.........' cm
Verbrauch Triflex ProDetail: mind. 3,00 kg/m2
Ausführung nach den technischen Richtlinien des Materialherstellers.
Eigenschaften der Fugenabdichtung Triflex ProDetail siehe Pos. "ETA-Bewertung".
Einheit: m
DIN 276-08: 363
Work Category: 21
Produkt:
  Artikel:
    Artikelnummer: 22900
    Artikelkurztext: Arbeitsfuge

**01.0017 Bewegungsfuge**
Abdichten der Bewegungsfuge mit Triflex ProDetail inkl. Triflex Spezialvlies und PE-Rundschnur.
Triflex Spezialvlies Zuschnittbreite: '.........' cm,
Rundschnur d = '.........' cm
Verbrauch Triflex ProDetail: mind. 3,00 kg/m2
Ausführung nach den technischen Richtlinien des Materialherstellers.
(Siehe Triflex Systemzeichnung Metal Coat-3608)
Eigenschaften der Fugenabdichtung Triflex ProDetail siehe Pos. "ETA-Bewertung".
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Einheit: m
DIN 276-08: 363
Work Category: 21
Produkt:
  Artikel:
    Artikelnummer: 22900
    Artikelkurztext: Bewegungsfuge

*Hinweis: Herstellung von Flächenbeschichtungen mit Triflex Metal Coat*
Herstellung der Flächenbeschichtung mit Triflex Metal Coat.
Triflex Metal Coat ist eine wässrige Beschichtung auf Basis von Hochpolymeren. Sie ist elastisch, niedrigviskos sowie schlag- und stoßfest.

System- und Produkteigenschaften:
- Funktionsbeschichtung mit systemintegrierter vliesarmierter Detailabdichtung auf Basis abgestimmter Harzkomponenten
- Wasserdicht
- Nahtlos
- Kalt applizierbar
- Vollflächig haftend auf Metalluntergründen
- Hinterlaufsicher
- Elastisch
- Rostschutz durch Antikorrosionspigmente
- Schlag- und stoßfest
- Chemisch beständig
- Witterungsstabilisiert (UV, IR usw.)

**01.0018 Flächenbeschichtung**
Beschichten der Dachfläche mit Triflex Metal Coat in zwei Schichten.
Farbton: '.........' nach Wahl des
Auftraggebers.
Gewählte Applikation: '.........'
Gesamtverbrauch (Rollapplikation): ca. 0,40-0,60 kg/m2
Gesamtverbrauch (Sprayapplikation): ca. 0,60-0,80 kg/m2
Ausführung nach den technischen Richtlinien des Materialherstellers.
(Siehe Triflex Systemzeichnung Metal Coat-3601)
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Einheit: m²
DIN 276-08: 363
Work Category: 21
Produkt:
  Artikel:
    Artikelnummer: 27400
    Artikelkurztext: Flächenbeschichtung

**01.0019 Standardoberfläche "Glatt"**
Versiegelung der zuvor abgedichteten, senkrechten Bauteile mit Triflex Cryl Finish 205.
Farbton: '.........' nach Wahl des
Auftraggebers.
Verbrauch: mind. 0,50 kg/m2
Ausführung nach den technischen Richtlinien des Materialherstellers.
Einheit: m²
DIN 276-08: 363
Work Category: 21
Produkt:
  Artikel:
    Artikelnummer: 22050
    Artikelkurztext: Standardoberfläche "Glatt"

**01.0020 Schutzlage**
Schutzlage zum Schutz vor mechanischen Einwirkungen durch nachfolgenden Fremdbelag.
Fabrikat Schutzlage:
'..............................'
Einheit: m²
DIN 276-08: 363
Work Category: 21

**01.0021 Stundenlohnarbeit eines Vorarbeiters**
Stundenlohnarbeit eines Vorarbeiters für nicht aufgeführte Arbeiten, jedoch zum Nachweis und nur auf Anordnung der Bauleitung oder Bauherrn.
Einheit: h
DIN 276-08: 363
Work Category: 91

**01.0022 Stundenlohnarbeit eines Facharbeiters**
Stundenlohnarbeit eines Facharbeiters für nicht aufgeführte Arbeiten, jedoch zum Nachweis und nur auf Anordnung der Bauleitung oder Bauherrn.
Einheit: h
DIN 276-08: 363
Work Category: 91

**01.0023 Stundenlohnarbeit eines Helfers**
Stundenlohnarbeit eines Helfers für nicht aufgeführte Arbeiten, jedoch zum Nachweis und nur auf Anordnung der Bauleitung oder Bauherrn.
Einheit: h
DIN 276-08: 363
Work Category: 91

**01.0024 Materialverbrauch auf Nachweis**
Materialverbrauch für unvorhersehbare, aber für die Durchführung der Leistung notwendigen zusätzlichen Arbeiten, die nicht im Leistungsverzeichnis erfasst sind.
Die Abrechnung erfolgt nach Aufwand auf Einzelnachweis.
Einheit: kg
DIN 276-08: 363
Work Category: 21

**01.0025 Entsorgung**
Entsorgung aller Abfälle und Sondermüllstoffe entsprechend den derzeit gültigen Gesetzen und Durchführungsverordnungen.
Einheit: psch
DIN 276-08: 396
Work Category: 87
